# Ausgleichsmaßnahmen In der Eichenbach 2. Änderung
Angebotsaufforderung (GAEB DA XML 3.2, DA83)
Projekt: 5410-403
Währung: EUR
Vergabeart: Beschränkte Ausschreibung
Eröffnung: 06.10.2025 12:00:00
Ende der Zuschlagsfrist: 03.11.2025
Abgabeort: als GAEB an bauleitplanung@vg-gau-algesheim.de; analog VG Ga
Ausführungsbeginn: 17.11.2025
Ausführungsende: 17.11.2028
Erstellt mit: GXML Toolbox V3.3 R20220330, ORCA AVA 26 26.00.01, 17.07.2026

## Vorbemerkungen
Die Stadt Gau-Algesheim beabsichtigt die Umsetzung der im Bebauungsplan "In der Eichenbach 2. Änderung" festgesetzten Ausgleichsmaßnahmen. Diese werden auf dem Flurstück 557, Flur 2 am südwestlichen Rand des Neubaugebiets durchgeführt. Es hat eine Größe von 345 m² und soll mit Bäumen 1. und 2. Ordnung sowie Sträuchern bepflanzt werden. Das Flurstück grenzt im Norden an eine Regenrückhaltebecken, im Westen und Süden an Wirtschaftswege, und im Osten an Wohnbauflächen.
Südlich des Wirtschaftsweges verläuft der Welzbach, ein Gewässer III. Ordnung.

Alle Pflanzarbeiten sind nach DIN 18916 auszuführen.

Für die Dauer der vereinbarten Pflege (3 Jahre ab Pflanzdatum) gibt der AN eine Anwachsgarantie. Bei Abgang einzelner Pflanzen ist eine gleichartige Ersatzpflanzung vorzunehmen (nicht bei Vandalismus).

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Übersichtskarte

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Flurstück 557, Flur 2

Festsetzungen des Bebauungsplan "In der Eichenbach 2. Änderung":
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
## Normen, Regeln, Gewässerschutz, Ausführung, Abrechnung
1. Mitgeltende Normen und Regeln

1.1. Allgemeines

Es gelten jeweils die Normen und Regeln in der zum Vertragsschluss gültigen Fassung einschließlich der Änderungen, Berichtigungen und Beiblätter.

Soweit in der Leistungsbeschreibung auf Technische Spezifikationen, z. B. nationale Normen, mit denen Europäische Normen umgesetzt werden, europäische technische Zulassungen, gemeinsame technische Spezifikationen, internationale Normen, Bezug genommen wird, werden auch ohne den ausdrücklichen Zusatz: "oder gleichwertig", immer gleichwertige Technische Spezifikationen in Bezug genommen.

DIN 18915
Vegetationstechnik im Landschaftsbau - Bodenarbeiten

DIN 18920
Vegetationstechnik im Landschaftsbau - Schutz von Bäumen, Pflanzenbeständen und Vegetationsflächen bei Baumaßnahmen

DIN EN 12352
Anlagen zur Verkehrssteuerung; Warn- und Sicherheitsleuchten

DVGW GW 315
Hinweise für Maßnahmen zum Schutz von Versorgungsanlagen bei Bauarbeiten
Herausgeber: Deutsche Vereinigung des Gas- und Wasserfaches e.V.

BaustelleneinrVV
Technische Baubestimmungen; Baustelleneinrichtungen; Sicherheitsregeln für die Einrichtung und den Betrieb auf Baustellen (BaustelleneinrVV HA)

RSA
Richtlinien für die Sicherung von Arbeitsstellen an Straßen

2. Gewässerschutz

Die Pflanzfläche befindet sich in der Trinkwasserschutzzone III B Bingen-Gaulsheim. Bei den Arbeiten ist darauf zu achten, dass keine schädlichen Stoffe, Geräte, Abfälle und dgl. in den Boden, in den südlich verlaufenden Welzbach oder das Regenrückhaltebecken gelangen. Es dürfen keine gewässergefährdenden Stoffe und Maschinen verwendet werden.

3. Angaben zur Ausführung

3.1. Allgemeines

Baustelleneinrichtung auf Grasnarbe oder Humus ist nicht gestattet. Die Kronen- und Wurzelbereiche von Bäumen sind frei zu halten. Das gilt auch für Materiallagerungen.

Vorhandene Grenzsteine und Vermessungsmarkierungen sind mit Beginn der Arbeiten im Zuge der Baustelleneinrichtung bis zum Räumen der Baustelleneinrichtung zu sichern.

Vor Beginn der Arbeiten hat sich der Auftragnehmer über den Verlauf von Leitungen, Kabel usw. (unter- und überirdisch) zu informieren. Notwendige Umlegungen sind rechtzeitig vom Auftragnehmer zu beantragen. Baustellen- und endgültige Anschlüsse müssen grundsätzlich zugänglich bleiben und geschützt werden. Im Zweifel ist vom Auftragnehmer an den Auftraggeber ein Hinweis zu geben, erforderlichenfalls ist eine Festlegung zu treffen.

Werden durch die Baustelleneinrichtung Rechte Dritter - insbesondere von Nachbarn - für die Dauer der Bauarbeiten oder vorübergehend und kurzfristig beeinträchtigt, ist der Bauherr oder die Bauleitung unverzüglich zu informieren. Das gilt auch im Zweifel über das Vorliegen von Rechten oder bei zu vermutenden Beeinträchtigungen bzw. bei Beschädigung vorhandener Bauwerke oder Bauteile.

Werden öffentliche Flächen über das vorgesehene Maß hinaus (zeitlich oder räumlich) auf Veranlassung des Auftragnehmers in Anspruch genommen, hat dieser die entsprechende Abstimmung mit den Behörden vorzunehmen (z.B. Sondernutzungserlaubnis nach StVO) und die erhöhten Gebühren zu tragen.

Die nach ATV DIN 18299 Abschnitt 4.1.11 durch den Auftragnehmer zu beseitigenden Verunreinigungen beziehen sich auch auf die Verunreinigung der öffentlichen Verkehrswege durch Fahrzeuge und Maschinen des Auftragnehmers oder seiner Subunternehmer. Solche Verunreinigungen sind durch geeignete Maßnahmen möglichst zu vermeiden. Trotzdem auftretende Verunreinigungen sind so rechtzeitig zu beseitigen, dass durch sie keine Gefährdung des öffentlichen Verkehrs entstehen kann.
Weil die Lage vorhandener Leitungen, Kabel, Dräne, Kanäle, Vermarkungen, Hindernisse und sonstiger Hindernisse vor der Ausführung der Arbeiten nicht angegeben werden kann, hat der Auftragnehmer das Vorhandensein und die Lage entsprechend Abschnitt 3 der ATV zu erkunden.

3.2. Erdarbeiten, Straßenaufbruch
Grasnarben und Oberbodenaushub sind nach Absprache mit dem Auftraggeber an geeigneter Stelle und auf geeigneter Lagerfläche getrennt zu lagern.
Werden vorhandene Leitungen beschädigt, hat der Auftragnehmer sofort das zuständige Versorgungsunternehmen sowie die Bauleitung des Auftraggebers zu verständigen.

3.3. Verkehrssicherung
Ist der Auftragnehmer mit der Verkehrssicherung der Baustelle beauftragt, so gehört dazu auch die laufende Kontrolle der Sicherungseinrichtungen. Die zeitlichen Abstände der Kontrollen richten sich nach den örtlichen Gegebenheiten.
Sollten Genehmigungen für Straßensperrungen, Aufgrabungen, etc. notwendig sein, sind diese bei den zuständigen Behörden selbstständig einzuholen. Die Kosten hierfür sind vom AN zu tragen und in die Preise einzukalkulieren.
Verkehrsbeschränkungen, die nur während der Arbeitszeit notwendig sind, müssen in der übrigen Zeit aufgehoben werden (Beseitigen oder Ungültigmachen von Verkehrszeichen).
Vor dem - rechtzeitigen!- Aufstellen von Beschilderungen für Halteverbote sind aus Beweisgründen die Kennzeichen der im Bereich parkenden Fahrzeuge zu protokollieren.
Rot-weiße Warnbänder (Flatterbänder) dürfen nur als zusätzliche optische Sicherung und nur außerhalb von Fahrbahnen im öffentlichen Raum angebracht werden.
Behelfsmäßige Überfahrten in Grundstücke müssen rutschsicher sein und die zu erwartenden Horizontalkräfte aufnehmen können.
Behelfsmäßige Fußgängerbrücken dürfen keine Stolper- oder Absturzgefährdungen aufweisen. Sie müssen auch für Behinderte und Rollstuhlfahrer nutzbar sein. Sie sind bei Aufgrabungen vor Hauseingängen, bei Querungen von Fußwegen sowie an absturzgefährdeten Stellen zu errichten.

3.4 Angaben zu Stoffen und Bauteilen
Das auf der Baustelle anfallende und nicht zum Verfüllen benötigte Aushubmaterial ist vom Auftragnehmer auf eine Deponie seiner Wahl abzutransportieren, sofern im Leistungsverzeichnis nichts anderes angegeben ist.
Wird vom Auftraggeber eine Kippe als Zwischenlager oder Deponie vorgegeben, so ist das für die Angebotsabgabe verbindlich. Im Zuge der Bauausführung kann etwas anderes vereinbart werden.
Falls das Leistungsverzeichnis keine Festlegung enthält, ist über wieder verwertbares Aushubmaterial (z.B. Humus, Kies, Sand, Lehm, Natursteinmaterial) vor der Verfügung eine Vereinbarung zu treffen.

4. Angaben zur Abrechnung
Bei einer Abrechnung nach örtlichem Aufmaß werden nur die technisch erforderlichen und technologisch möglichen Maße maximal anerkannt. Mehrleistungen einschließlich der Folgeleistungen gehen zu Lasten des schuldhaft handelnden Verursachers.
Im Leistungsverzeichnis aufgeführte Handschachtung wird nur für solche Leistungen vergütet, bei denen aus objektiven Gründen kein Bagger (auch kein Kleinbagger) eingesetzt werden kann (Engstellen, Leitungskreuzungen, Suchschachtung, Querschläge u.ä.).
Durch Verschulden des Auftragnehmers zu viel abgefahrene oder ausgehobene Aushubmassen sind durch gleichwertige Massen zu ersetzen; eine Vergütung dafür erfolgt nicht.
Durch unsachgemäßen Verbau, unzureichende Böschungen oder durch Witterungseinflüsse, mit denen im Allgemeinen zu rechnen ist, entstandene Mehrarbeiten werden nicht vergütet.
In den Preis einzurechnen sind die Gebühren im Zusammenhang mit der beschriebenen Baustelleneinrichtung, soweit sie nicht vom Auftragnehmer zu tragen sind.

Die Rechnung ist nach Möglichkeit zu stellen als X-Rechnung. Andernfalls ist sie zu richten an rechnung@vg-gau-algesheim.de. Bitte eine digitale Kopie an die Ansprechpartnerin senden.

## Pflanzschema
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
## 00 Ausgleichsmaßnahmen gem. B-Plan In der Eichenbach 2. Änderun

### Gewerk 01 Gehölzpflanzungen zur freien Landschaft, Maßnahme M1

**01.0001 Vorhandener Bewuchs**
Vorhandenen Bewuchs (Gras, Stauden und kleinere Sträucher) entfernen und entsorgen. Die Entsorgungskosten sind in die Position einzurechnen.

Es ist bereits 1 Birnbaum vorhanden, dieser ist bei der Entfernung des Bewuchses zu schützen.
Menge: 345,000 m²

**01.0002 Vorbereitung der Vegetationstragschicht**
nach DIN 18915

geeignete Bodenvorbereitung zur Pflanzung von Bäumen und Sträuchern. Wurzeln, Steine und sonstige erdfremde Bestandteile sind abzulesen und abzufahren. Die Entsorgungskosten sind in die Position einzurechnen.

Beschädigungen der Wurzeln bereits bestehender Bäume sind zu vermeiden.
Menge: 345,000 m²

**01.0003 Planum herstellen**
Flächen gleichmäßig andrücken und unter Verücksichtigung der Bodensetzung fein planieren.
Menge: 345,000 m²

**Ausführungsbeschreibung 1 Ausführungsbeschreibung Wässern**
*Ausführungsbeschreibung Wässern*
Jeder Wässerungsgang der Bäume und Hecken ist durch Rapportzettel nachzuweisen. Abweichungen aufgrund klimatischer Besonderheiten (mehr oder weniger Bewässerungsgänge) sind schriftlich anzuzeigen und vom AG zu genehmigen.

**01.0004 Lieferung und Pflanzung von Bäumen**
Liefern und Pflanzen von Bäumen gemäß Pflanzliste A, HSt 16/18, mit Ballen: Loch ausheben und Bäume pflanzen. Dreibock liefern und mit Baumbindegurt anbinden, inkl. Baumdünger und Bodenaktivator bei der Pflanzung. Bäume weiß streichen mit Voranstrich, Verbiss- und Fegeschutz sowie Bewässerungssack liefern und anbringen. Bedarfsgerechtes Wässern der Bäume im Pflanzjahr und den beiden Folgejahren.

Anwachsgarantie/kostenfreie Ersatzpflanzung bei Abgang (Vandalismus ausgeschlossen)

Bäume 1. Ordnung:
Quercus Robur Stieleiche 1 Stk.
Tilia cordata  Winterlinde 1 Stk.

Bäume 2. Ordnung:
Prunus avium  Wildkirsche 1 Stk.
Malus sylvestris Wildapfel 1 Stk.
Menge: 4,000 Stck

**01.0005 Wässern der Bäume 1. Jahr**
Wässern der Bäume, 10x im 1. Jahr, EP je Wässerungsgang je Baum
Menge: 40,000 Stck

**01.0006 Wässern der Bäume 2. Jahr**
Wässern der Bäume, 10x im 2. Jahr, EP je Wässerungsgang je Baum
Menge: 40,000 Stk

**01.0007 Wässern der Bäume 3. Jahr**
Wässern der Bäume, 10x im 3. Jahr, EP je Wässerungsgang je Baum
Menge: 40,000 Stck

**01.0008 Ausmähen der Bäume 1. Jahr**
Ausmähen der Bäume 1x1 m, 3x im 1. Jahr, EP je Mahd je Baum
Menge: 12,000 Stck

**01.0009 Ausmähen der Bäume 2. Jahr**
Ausmähen der Bäume 1x1 m, 3x im 2. Jahr, EP je Mahd je Baum
Menge: 12,000 Stk

**01.0010 Ausmähen der Bäume 3. Jahr**
Ausmähen der Bäume 1x1 m, 3x im 3. Jahr, EP je Mahd je Baum
Menge: 12,000 Stk

**01.0011 Erziehungsschnitt der Bäume im 1. Jahr**
Erziehungsschnitt der Bäume im 1. Jahr, EP je Schnitt je Baum
Menge: 4,000 Stk

**01.0012 Erziehungsschnitt der Bäume im 2. Jahr**
Erziehungsschnitt der Bäume im 2. Jahr, EP je Schnitt je Baum
Menge: 4,000 Stk

**01.0013 Erziehungsschnitt der Bäume im 3. Jahr**
Erziehungsschnitt der Bäume im 3. Jahr, EP je Schnitt je Baum
Menge: 4,000 Stk

**01.0014 Anlage 2- bis 5-reihige Hecke**
Anlage einer fünfreihigen Hecke aus Sträuchern gemäß Pflanzliste A, liefern und pflanzen, mit Ersatzverpflichtung dauerhaft zu unterhalten, Pflanzabstand gemäß Skizze  mit Abstand von 1,50m versetzt zueinander (Pflanzdichte 1 Pflanze je ca. 2,25m² = 82 Sträucher), inkl. Düngergabe. Bedarfsgerechtes Wässern der Hecke im Pflanzjahr und den beiden Folgejahren.
Pflanzqualität: Strauch, verpflanzt, Höhe 150-200 cm.

Anwachsgarantie/kostenfreie Ersatzpflanzung bei Abgang
(Vandalismus ausgeschlossen)

Pflanzliste A: Sträucher
Berberis vulgaris  Berberitze  11 Stk.
Cornus sanguinea  Hartriegel  12 Stk.
Corylus avellana  Haselnuss  12 Stk.
Crataegus monogyna  eingriffliger Weißdorn  12 Stk.
Rosa canina  Hundsrose  12 Stk.
Sambucus nigra  Schwarzer Holunder  11 Stk.
Prunus spinosa  Schlehe  12 Stk.
Menge: 82,000 Stk

**01.0015 Wässern der Hecke im 1. Jahr**
Wässern der Hecke, 10x im 1. Jahr, EP je Wässerungsgang je Quadratmeter Hecke
Menge: 3450,000 m²

**01.0016 Wässern der Hecke im 2. Jahr**
Wässern der Hecke, 10x im 2. Jahr, EP je Wässerungsgang je Quadratmeter Hecke
Menge: 3450,000 m²

**01.0017 Wässern der Hecke im 3. Jahr**
Wässern der Hecke, 10x im 3. Jahr, EP je Wässerungsgang je Quadratmeter Hecke
Menge: 3450,000 m²

**01.0018 Ausmähen der Hecke und Fläche im 1. Jahr**
Ausmähen der Hecke und Fläche, 3x im 1. Jahr, EP pro Mahd und Quadratmeter
Menge: 1035,000 m²

**01.0019 Ausmähen der Hecke und Fläche im 2. Jahr**
Ausmähen der Hecke und Fläche, 3x im 2. Jahr, EP pro Mahd und Quadratmeter
Menge: 1035,000 m²

**01.0020 Ausmähen der Hecke und Fläche im 3. Jahr**
Ausmähen der Hecke und Fläche, 3x im 3. Jahr, EP pro Mahd und Quadratmeter
Menge: 1035,000 m²

**01.0021 Erziehungsschnitt der Hecke im 1. Jahr**
Erziehungsschnitt der Hecke im 1. Jahr, EP je Schnitt je Quadratmeter Hecke
Menge: 345,000 m²

**01.0022 Erziehungsschnitt der Hecke im 2. Jahr**
Erziehungsschnitt der Hecke im 2. Jahr, EP je Schnitt je Quadratmeter Hecke
Menge: 345,000 m²

**01.0023 Erziehungsschnitt der Hecke im 3. Jahr**
Erziehungsschnitt der Hecke im 3. Jahr, EP je Schnitt je Quadratmeter Hecke
Menge: 345,000 m²

### Gewerk 02 Stundenlohnarbeiten

**02.0001 Meisterstunde**
Menge: 1,000 Std

**02.0002 Vorabeiterstunde**
Menge: 1,000 Std

**02.0003 Facharbeiterstunde**
Menge: 1,000 Std

**02.0004 Helferstunde**
Menge: 1,000 Std

**02.0005 Minibagger**
Menge: 1,000 Std

**02.0006 Fräse**
Menge: 1,000 Std
